# Pilote de hormigón armado

- Propiedad del archivo: CYPE INGENIEROS, S.A.
- Formato: FIEBDC-3/2002
- Divisa: EUR
- Costes indirectos: 3.00 %
- IVA: 21.00 %

**CPI070** m Pilote de hormigón armado, barrenado sin entubación, diámetro 35 cm, realizado con hormigón HA-30/AC/20/IIa+Qb, i.flow PILOTE DURA "FYM ITALCEMENTI GROUP", fabricado en central, con cemento SR, y vertido desde camión a través de tubo Tremie, y acero UNE-EN 10080 B 500 S, cuantía 5,6 kg/m. CPI-7.
Formación de pilote de cimentación de hormigón armado de 35 cm de diámetro, para grupo de pilotes CPI-7 según NTE-CPI. Ejecutado por barrenado de tierras mediante sistema mecánico, sin entibación y posterior hormigonado continuo en seco del pilote. Realizado con hormigón HA-30/AC/20/IIa+Qb, i.flow PILOTE DURA "FYM ITALCEMENTI GROUP", fabricado en central, con cemento SR, y vertido desde camión a través de tubo Tremie, y acero UNE-EN 10080 B 500 S, con una cuantía aproximada de 5,6 kg/m. Incluso p/p de elaboración de la ferralla (corte, doblado y conformado de elementos) en taller industrial y montaje en el lugar definitivo de su colocación en obra, separadores, y transporte, instalación, montaje y desmontaje de equipo mecánico.
Incluye: Replanteo y trazado de los ejes de los grupos de pilotes. Barrenado de tierras. Colocación de la armadura. Puesta en obra del hormigón. Limpieza y retirada de sobrantes.
Criterio de medición de proyecto: Longitud medida según documentación gráfica de Proyecto, incrementada en un metro por la formación del bulbo.
Criterio de medición de obra: Se medirá la longitud, tomada en el terreno antes de hormigonar, del pilote realmente ejecutado según especificaciones de Proyecto, desde la punta hasta la cara inferior del encepado, sin incluir el exceso de hormigón consumido sobre el volumen teórico correspondiente al diámetro nominal del pilote.

| Código | Ud | Descripción | Rendimiento | Precio | Importe |
|---|---|---|---|---|---|
| mt07aco020m | Ud | Separador homologado para pilotes. (material) | 3.000 | 0.09 | 0.27 |
| mt07aco010c | kg | Ferralla elaborada en taller industrial con acero en barras corrugadas, UNE-EN 10080 B 500 S, de varios diámetros. (material) | 5.600 | 0.81 | 4.54 |
| mt08var050 | kg | Alambre galvanizado para atar, de 1,30 mm de diámetro. (material) | 0.034 | 1.10 | 0.04 |
| mt10hai020ax | m³ | Hormigón HA-30/AC/20/IIa+Qb, i.flow PILOTE DURA "FYM ITALCEMENTI GROUP", fabricado en central, con cemento SR. (material) | 0.110 | 151.20 | 16.63 |
| mq03pii107a | h | Equipo completo para perforación de pilote barrenado sin entubación, CPI-7. (maquinaria) | 0.131 | 119.81 | 15.70 |
| mo043 | h | Oficial 1ª ferrallista. (mano de obra) | 0.023 | 18.42 | 0.42 |
| mo090 | h | Ayudante ferrallista. (mano de obra) | 0.023 | 17.25 | 0.40 |
| mo045 | h | Oficial 1ª estructurista, en trabajos de puesta en obra del hormigón. (mano de obra) | 0.588 | 18.42 | 10.83 |
| mo092 | h | Ayudante estructurista, en trabajos de puesta en obra del hormigón. (mano de obra) | 0.588 | 17.25 | 10.14 |
| % | % | Costes directos complementarios | 2 % | 58.97 | 1.18 |
|  |  | Costes directos |  |  | 60.15 |
