# Hormigón HL-150/B/20, i.work CUSTOM "FYM ITALCEMENTI GROUP", fabricado en central y vertido desde camión, para formación de capa de hormigón de limpieza y nivelado de fondos de cimentación

- Propiedad del archivo: CYPE INGENIEROS, S.A.
- Formato: FIEBDC-3/2002
- Divisa: EUR
- Costes indirectos: 3.00 %
- IVA: 21.00 %

## C Cimentaciones

### CH Hormigones, aceros y encofrados

#### CHH Hormigones

**CHH005** m³ Hormigón HL-150/B/20, i.work CUSTOM "FYM ITALCEMENTI GROUP", fabricado en central y vertido desde camión, para formación de capa de hormigón de limpieza y nivelado de fondos de cimentación.
Suministro de hormigón HL-150/B/20, i.work CUSTOM "FYM ITALCEMENTI GROUP", fabricado en central y vertido desde camión, para formación de capa de hormigón de limpieza y nivelado de fondos de cimentación, en el fondo de la excavación previamente realizada.
Incluye: Replanteo. Colocación de toques y/o formación de maestras. Vertido y compactación del hormigón. Coronación y enrase del hormigón.
Criterio de medición de proyecto: Volumen teórico, según documentación gráfica de Proyecto.
Criterio de medición de obra: Se medirá el volumen teórico ejecutado según especificaciones de Proyecto, sin incluir los incrementos por excesos de excavación no autorizados.

| Código | Ud | Descripción | Rendimiento | Precio | Importe |
|---|---|---|---|---|---|
| mt10hai150d | m³ | Hormigón HL-150/B/20, i.work CUSTOM "FYM ITALCEMENTI GROUP", fabricado en central. (material) | 1.050 | 79.20 | 83.16 |
| au00auh020 |  | Canaleta para vertido del hormigón. | 1.000 | 0.00 | 0.00 |
| mo045 | h | Oficial 1ª estructurista, en trabajos de puesta en obra del hormigón. (mano de obra) | 0.089 | 18.42 | 1.64 |
| mo092 | h | Ayudante estructurista, en trabajos de puesta en obra del hormigón. (mano de obra) | 0.179 | 17.25 | 3.09 |
| % | % | Costes directos complementarios | 2 % | 87.89 | 1.76 |
|  |  | Costes directos |  |  | 89.65 |
