# Hormigón HM-25/F/20/IIa, i.work SUSTENTA "FYM ITALCEMENTI GROUP", fabricado en central, y vertido desde camión, para formación de zapata

- Propiedad del archivo: CYPE INGENIEROS, S.A.
- Formato: FIEBDC-3/2002
- Divisa: EUR
- Costes indirectos: 3.00 %
- IVA: 21.00 %

**CHH020** m³ Hormigón HM-25/F/20/IIa, i.work SUSTENTA "FYM ITALCEMENTI GROUP", fabricado en central, y vertido desde camión, para formación de zapata.
Suministro de hormigón HM-25/F/20/IIa, i.work SUSTENTA "FYM ITALCEMENTI GROUP", fabricado en central, y vertido desde camión, para formación de zapata. Incluso p/p de compactación y curado del hormigón.
Incluye: Vertido y compactación del hormigón. Curado del hormigón.
Criterio de medición de proyecto: Volumen teórico, según documentación gráfica de Proyecto.
Criterio de medición de obra: Se medirá el volumen teórico ejecutado según especificaciones de Proyecto, sin incluir los incrementos por excesos de excavación no autorizados.

| Código | Ud | Descripción | Rendimiento | Precio | Importe |
|---|---|---|---|---|---|
| mt10hai160Aa | m³ | Hormigón HM-25/F/20/IIa, i.work SUSTENTA "FYM ITALCEMENTI GROUP", fabricado en central. (material) | 1.100 | 107.20 | 117.92 |
| mo045 | h | Oficial 1ª estructurista, en trabajos de puesta en obra del hormigón. (mano de obra) | 0.060 | 18.42 | 1.11 |
| mo092 | h | Ayudante estructurista, en trabajos de puesta en obra del hormigón. (mano de obra) | 0.298 | 17.25 | 5.14 |
| % | % | Costes directos complementarios | 2 % | 124.17 | 2.48 |
|  |  | Costes directos |  |  | 126.65 |
