# Refuerzo de vigas y viguetas de forjado de madera mediante la colocación

- Propiedad del archivo: CYPE INGENIEROS, S.A.
- Formato: FIEBDC-3/2002
- Divisa: EUR
- Costes indirectos: 3.00 %
- IVA: 21.00 %

**EMZ210** m² Refuerzo de vigas y viguetas de forjado de madera mediante la colocación, por su cara superior, de 6,5 kg/m de pieza de acero S275JO compuesta por perfiles laminados con capa de imprimación anticorrosiva, anclada a la vigueta con 10 fijaciones por metro de refuerzo metálico, formadas por tornillos rosca-madera de acero cincado, de 7 mm de diámetro y 90 mm de longitud; retacado entre la vigueta y la pieza metálica de refuerzo con mortero de cemento, industrial, con aditivo hidrófugo, M-15; relleno entre refuerzos metálicos con hormigón ligero HLE-25/B/10/IIa, densidad entre 1200 y 1500 kg/m³, (cantidad mínima de cemento 275 kg/m³), fabricado en central; colocación de malla electrosoldada ME 20x20 Ø 5-5 B 500 T 6x2,20 UNE-EN 10080, vertido y extendido de capa de 4 cm de hormigón HA-35/AC/10/IIIa, i.flow SUSTENTA DURA "FYM ITALCEMENTI GROUP", fabricado en central, resistente a ambientes marinos, y vertido con bomba.
Refuerzo de vigas y viguetas de forjado de madera mediante la colocación, por su cara superior, de 6,5 kg/m de pieza de acero UNE-EN 10025 S275JO compuesta por perfiles laminados en caliente de las series L, LD, T, redondo, cuadrado, rectangular y pletina, con capa de imprimación anticorrosiva, trabajado en taller; anclada a la vigueta con 10 fijaciones por metro lineal formadas por tornillos rosca-madera de acero cincado, de 7 mm de diámetro y 90 mm de longitud; retacado entre la vigueta y la pieza metálica de refuerzo con mortero de cemento, industrial, con aditivo hidrófugo, M-15; relleno entre refuerzos metálicos con hormigón ligero HLE-25/B/10/IIa, densidad entre 1200 y 1500 kg/m³, (cantidad mínima de cemento 275 kg/m³), fabricado en central; colocación de malla electrosoldada ME 20x20 Ø 5-5 B 500 T 6x2,20 UNE-EN 10080, vertido y extendido de capa de 4 cm de hormigón HA-35/AC/10/IIIa, i.flow SUSTENTA DURA "FYM ITALCEMENTI GROUP", fabricado en central, resistente a ambientes marinos, y vertido con bomba. Incluso p/p de picado en los muros de apoyo sobre la entrega de la vigueta, para recibir el perfil; ejecución de acanaladura en la cara superior de las viguetas, mediante motosierra, para ensamblar en ellas el refuerzo metálico; macizado de las entregas de las piezas metálicas sobre el muro; curado del hormigón; limpieza de la cara superior del forjado y reparación en obra de cuantos desperfectos se originen por razones de transporte, manipulación o montaje. Sin incluir demolición de las capas existentes sobre la cara superior de las viguetas de madera, ni la limpieza y el saneado de las viguetas.
Incluye: Picado sobre las entregas de las viguetas. Replanteo. Ejecución de la acanaladura de ensamble entre viguetas y refuerzos. Colocación de los refuerzos. Fijación de los refuerzos con tornillos. Macizado de las entregas de los refuerzos sobre el muro. Retacado con mortero entre las viguetas y los refuerzos. Relleno entre refuerzos con hormigón ligero. Colocación de la malla electrosoldada con separadores homologados. Vertido del hormigón. Regleado y nivelación de la capa de compresión. Curado del hormigón. Reparación de defectos superficiales. Limpieza de los restos generados.
Criterio de medición de proyecto: Superficie medida según documentación gráfica de Proyecto.
Criterio de medición de obra: Se medirá la superficie realmente ejecutada según especificaciones de Proyecto.

| Código | Ud | Descripción | Rendimiento | Precio | Importe |
|---|---|---|---|---|---|
| mt07ala300a | kg | Pieza de acero UNE-EN 10025 S275JO, para refuerzo de vigas y viguetas de madera en su cara superior, "LYCEA", compuesta por perfiles laminados en caliente de las series L, LD, T, redondo, cuadrado, rectangular y pletina, trabajado en taller, acabado con imprimación antioxidante. (material) | 10.833 | 2.69 | 29.14 |
| mt07rem010cj | Ud | Tornillo rosca-madera de acero cincado con cabeza hexagonal, de 7 mm de diámetro, 90 mm de longitud y calidad 5.6 según UNE-EN ISO 898-1. (material) | 16.667 | 0.10 | 1.67 |
| mt08aaa010a | m³ | Agua. (material) | 0.015 | 1.50 | 0.02 |
| mt09mif010la | t | Mortero industrial para albañilería, de cemento, color gris, con aditivo hidrófugo, categoría M-15 (resistencia a compresión 15 N/mm²), suministrado en sacos, según UNE-EN 998-2. (material) | 0.063 | 39.80 | 2.51 |
| mt09mif010ka | t | Mortero industrial para albañilería, de cemento, color gris, con aditivo hidrófugo, categoría M-10 (resistencia a compresión 10 N/mm²), suministrado en sacos, según UNE-EN 998-2. (material) | 0.006 | 38.05 | 0.23 |
| mt10hes050gbg | m³ | Hormigón ligero estructural HLE-25/B/10/IIa, de entre 1200 y 1500 kg/m³ de densidad, cantidad mínima de cemento 275 kg/m³, fabricado en central. (material) | 0.065 | 132.07 | 8.58 |
| mt07ame010d | m² | Malla electrosoldada ME 20x20 Ø 5-5 B 500 T 6x2,20 UNE-EN 10080. (material) | 1.100 | 1.35 | 1.49 |
| mt10hai020pa | m³ | Hormigón HA-35/AC/10/IIIa, i.flow SUSTENTA DURA "FYM ITALCEMENTI GROUP", fabricado en central, resistente a ambientes marinos. (material) | 0.046 | 141.47 | 6.51 |
| mq09sie010 | h | Motosierra a gasolina, de 50 cm de espada y 2 kW de potencia. (maquinaria) | 0.177 | 3.00 | 0.53 |
| mq06bhe010 | h | Camión bomba estacionado en obra, para bombeo de hormigón. Incluso p/p de desplazamiento. (maquinaria) | 0.002 | 170.00 | 0.34 |
| mo112 | h | Peón especializado construcción. (mano de obra) | 0.296 | 16.50 | 4.88 |
| mo020 | h | Oficial 1ª construcción. (mano de obra) | 1.856 | 17.54 | 32.55 |
| mo113 | h | Peón ordinario construcción. (mano de obra) | 2.136 | 16.16 | 34.52 |
| % | % | Costes directos complementarios | 2 % | 122.97 | 2.46 |
|  |  | Costes directos |  |  | 125.43 |
