# Retejado de cobertura en cubierta inclinada, sustituyendo las tejas deterioradas por teja cerámica curva, color rojo, 40x19x16 cm fijada con espuma de poliuretano

- Propiedad del archivo: CYPE INGENIEROS, S.A.
- Formato: FIEBDC-3/2002
- Divisa: EUR
- Costes indirectos: 3.00 %
- IVA: 21.00 %

**QTY010** m² Retejado de cobertura en cubierta inclinada, sustituyendo las tejas deterioradas por teja cerámica curva, color rojo, 40x19x16 cm fijada con espuma de poliuretano.
Reparación de cobertura de teja en cubierta inclinada, retirando las tejas deterioradas y retejando con teja cerámica curva, color rojo, 40x19x16 cm, fijada con espuma de poliuretano. Incluso p/p de preparación de la zona de trabajo y protección de los elementos del entorno que deban mantenerse, limpieza, acopio, retirada y carga de escombros sobre camión o contenedor.
Incluye: Retirada de las tejas dañadas. Limpieza y preparación de la superficie. Fijación de las tejas con espuma.
Criterio de medición de proyecto: Superficie medida según documentación gráfica de Proyecto.
Criterio de medición de obra: Se medirá la superficie realmente ejecutada según especificaciones de Proyecto.

| Código | Ud | Descripción | Rendimiento | Precio | Importe |
|---|---|---|---|---|---|
| mt13tac010a | Ud | Teja cerámica curva, color rojo, 40x19x16 cm, según UNE-EN 1304. (material) | 10.000 | 0.25 | 2.50 |
| mt13blw110a | Ud | Aerosol de 750 cm³ de espuma de poliuretano, de 25 kg/m³ de densidad, 150% de expansión, 18 N/cm² de resistencia a tracción y 20 N/cm² de resistencia a flexión, conductividad térmica 0,04 W/(mK), estable de -40°C a 100°C; para aplicar con pistola; según UNE-EN 13165. (material) | 0.100 | 9.20 | 0.92 |
| mt13blw104 | Ud | Gancho para sujeción de tejas a rastrel. (material) | 5.000 | 0.05 | 0.25 |
| mo020 | h | Oficial 1ª construcción. (mano de obra) | 0.441 | 17.54 | 7.74 |
| mo113 | h | Peón ordinario construcción. (mano de obra) | 0.220 | 16.16 | 3.56 |
| % | % | Costes directos complementarios | 2 % | 14.97 | 0.30 |
|  |  | Costes directos |  |  | 15.27 |
